# Oberboden
Angebotsaufforderung (GAEB 90, DA83)
Währung: EUR

## Oberbodenbelagsarbeiten
Datum: 21.06.24

*Hinweis*
Covivio Immobilien GmbH

Straße:  Essener Str. 66
PLZ/ Ort:  46047 Oberhausen
Bundesland:  Nordrhein-Westfalen
Land:  Deutschland

Das Bauvorhaben ist in 8 Abschnitte aufgeteilt. Die
Abschnitte setzen sich aus vier Etagen, EG bis 3.OG,
mit jeweils zwei Bauteilen, dem rechten und linken
Gebäudeteil, des Bauteils A zusammen.

Die Mengen- und Massenzuordnung der einzelnen
Abschnitte können aus den Mengenansätzen entnommen
werden.

Ausführungszeitraum:

Beginn:  01.11.2024
Ende:  23.12.2026

*Hinweis*
A)  ALLGEMEINE VORBEMERKUNGEN
=======================================================
==========

A1) ALLGEMEINES

Dem Leistungsverzeichnis liegen die "Zusätzliche
Vertragsbedingungen für die Ausführung von
Bauleistungen (Z-VOB/B)" der Covivio Immobilien GmbH
zugrunde.

Für sich auf dieses Leistungsverzeichnis beziehende
Beauftragungen gelten die Vertragsbedingungen in jedem
Einzelfall als vereinbart. Sofern zukünftig als Ersatz
für die aktuell gültigen Z-VOB/B mit dem Auftragnehmer
neue Z-VOB/B vereinbart werden, gelten für nach
Gültigkeitsbeginn die neuen Z-VOB/B beauftragte
Leistungen ausschließlich die neuen Z-VOB/B.

Für nach diesem Leistungsverzeichnis ausgeführte
Leistungen gelten, ergänzend zur den jeweiligen
Leistungsbeschreibungen der einzelnen Positionen, bei
evtl. Widersprüchen in nachfolgend genannter
Reihenfolge, folgende Bedingungen:

1. diese ""Allgemeine Vorbemerkungen"" (A),
2. die sich anschließenden ""Allgemeine technische
Vorbemerkungen"" (B),
3. die sich anschließenden ""Besondere technische
Vorbemerkungen"" (für dieses Gewerk) (C),
4. die ""Zusätzliche Vertragsbedingungen für die
Ausführung von Bauleistungen Z-VOB/B"",
5. Baustellenordnung der Covivio Immobilien GmbH in der
jeweils gültigen Fassung.

Mit erhalt der Bestellung erklärt der Auftragnehmer,
dass von ihm sämtliche gesetzlichen, behördlichen und
berufgenossenschaftlichen Auflagen erfüllt werden, die
zur Ausführung der Leistungen erforderlich sind.

Es dürfen nur solche Materialien verwendet werden, über
die der Auftragnehmer das uneingeschränkte
Eigentumsrecht besitzt und die vollkommen frei von
Rechten Dritter sind.

Für die Ausführung der Arbeiten ist Fachpersonal in
ausreichender Zahl einzusetzen.
Hierbei ist darauf zu achten, dass für die Ausführung
sämtlicher Arbeiten unsere Baustellenordnung in der
jeweils gültigen Fassung zu beachten ist, die dem
ausführenden Fachpersonal in geeigneter Form zur
Kenntnis zu geben ist.

Der Einsatz von Subunternehmern ist lediglich in
schriftlicher Absprache mit dem Auftraggeber erlaubt.

A2) KUNDENDIENST

Die Arbeiten werden z. T. in bewohnten Häusern
ausgeführt.

Der Auftraggeber erwartet vom Auftragnehmer tatkräftige
Unterstützung bei den Bemühungen, berechtigten
Mieterwünschen zu entsprechen. Dazu gehören
insbesondere folgende Verpflichtungen:

1)  Alle Handwerker/Mitarbeiter des Auftragnehmers
haben die Verpflichtung, Kunden insbesondere  Mietern
höflich und hilfsbereit zu begegnen. In Gesprächen mit
den Mietern ist das Bemühen von  Covivio Immobilien
GmbH um einen verbesserten Kundendienst
herauszustellen.

2)  Die Mieter sind rechtzeitig vor Durchführung der
Arbeiten zu verständigen, ggf. durch
  Aushang im Treppenhaus oder auch individuelle
Terminvereinbarung mit dem einzelnen Mieter.

3)  Möbel und sonstiges Mietereigentum, Bodenflächen
und angrenzende Bauteile etc. im Bereich
  der auszuführenden Arbeiten sind durch Folie, evtl.
Schaltafeln oder Ähnliches zu schützen.

A3) PREISE

Soweit und sobald Überschreitungen absehbar sind, ist
hierüber dem zuständigen Bauleiter ein schriftliches
Angebot einzureichen und eine gesonderte Vereinbarung
über die Einkaufsabteilung zu treffen.

In den Einheitspreisen sind sämtliche Kosten, wie
Lohn-, Material- und Nebenkosten enthalten,
insbesondere auch:

1)  Koordination / Terminabsprache(n) mit dem(den)
Mieter(n) / Kundenbetreuer(n) / Bauleiter(n)

2)  sämtliche Fahrt- und Transportkosten,

3)  sämtliche tariflichen Zulagen wie z. B. Schmutz-
und Staubzulagen, Zulagen für ekelerregende
  Arbeiten etc.,

4)  die Gestellung, Vorhaltung und spurlose
Entfernung aller erforderlichen Gerüste und
  Absperrungen (ggf. auch Warnschilder) bis zu einer
Höhe der Arbeitsbühne von 2 m; die
  Mitbenutzung der Gerüste ist allen mit
Reparaturarbeiten beschäftigten Firmen kostenlos zu
  gestatten,

5)  Befestigungsmittel aller Art; Hilfsstoffe wie
Nägel, Bindedraht und Kleinmaterial sowie alle
  Baustoffe, die zur kompletten Erstellung der
Leistung erforderlich sind,

6)  die Abdeckung von Einrichtungsgegenständen zum
Schutz vor Beschädigung und
  Verschmutzung,

7)  das, ggf. tägliche, Säubern der Arbeitsstelle,

8)  der Ausbau und Abtransport sowie die
ordnungsgemäße Entsorgung, einschließlich
  Kippgebühren, sämtlichen Bauschutts und aller alter,
schadhafter Teile. Teile, für die sich der
  Auftraggeber eine generelle oder einzelfallbezogene
Prüfung vorbehalten hat, sind bis zu diesem
  Zeitpunkt, längstens jedoch für die Dauer von 10
Wochen, vom AN vorzuhalten und dürfen erst
  danach entsorgt werden.

9)  Alle weiteren Nebenleistungen, die zur Erfüllung
der in den Leistungspositionen beschriebenen
  Hauptleistungen, unter Beachtung aller einschlägigen
Vorschriften, erforderlich sind, aber nicht
gesondert aufgeführt sind.

Erforderliche Leistungen, die in den nachfolgenden
Leistungspositionen nicht enthalten sind, sind als
Nachtrag dem zuständigen Bauleiter vor Ausführung zur
Genehmigung aufzugeben. Die Preise für derartige
Zusatzleistungen sind auf der Kalkulationsbasis des
Leistungsverzeichnisses zu kalkulieren. Diese
Positionen sind so ausreichend und umfassend zu
beschreiben, dass sowohl eine sachlich-fachliche als
auch eine kalkulatorische Nachprüfung durch den
Auftraggeber gewährleistet ist, hierzu gehört
insbesondere die Angabe der verfahrenen Stunden.

Die Einheitspreise sind Nettopreise. Sie gelten
zuzüglich der zum jeweiligen
Leistungserbringungszeitpunkt gültigen Mehrwertsteuer.

A4) ABRECHNUNG

Maßgebend für die Abrechnung ist das nach
Fertigstellung der Arbeiten durch den Auftragnehmer zu
nehmende Aufmaß, sowie die Bestätigung des zuständigen
Bauleiters, dass die Leistungen durchgeführt wurden.

Das testierte Aufmaß bzw. die Bestätigung ist vom
Auftragnehmer mit der Schlussrechnung einzureichen.

Der Auftraggeber ist berechtigt, jederzeit ein
gemeinsames Aufmaß zu verlangen.

A5) Nachhaltigkeit

Als eines der führenden Wohnungsunternehmen sehen wir
uns mit unseren Partnern in der Verantwortung im Thema
Nachhaltigkeit: Es ist unsere Pflicht,
Wirtschaftlichkeit, Umweltverträglichkeit und
Lebensqualität miteinander in Einklang zu bringen. Dazu
gehört selbstverständlich auch, das Klima zu schützen,
Ressourcen effizient zu nutzen und den Menschen ein
angenehmes Lebensumfeld zu gestalten. Dazu möchten wir
beitragen mit unserem Denken und Handeln, mit den
verwendeten Produkten und Lösungen.
Dabei geben wir innerhalb unseres
Leistungsverzeichnisses dementsprechend
umweltverträgliche Produkte als Standard vor und
verweisen auf die sachgemäße Handhabung und Entsorgung
im Rahmen der von uns beauftragten Arbeiten.

A6) SONSTIGES

Die in diesen Bedingungen festgelegten Pflichten hat
der Auftragnehmer jedem Dritten aufzuerlegen, dessen er
sich zur Erfüllung dieser Pflichten bedient.
Das Leistungsverzeichnis darf weder ganz noch teilweise
in irgendeiner Form Dritten entgeltlich oder
unentgeltlich zugänglich gemacht werden.

*Hinweis*
B)  ALLGEMEINE TECHNISCHE VORBEMERKUNGEN
=======================================================
===============

B1) ALLGEMEINES

Für Lieferung und Ausführung gelten neben dem
Leistungsverzeichnis:

1.  die neuesten DIN-Vorschriften (ausgenommen DIN
1961), VDE- und VDI-Richtlinien,

2.  die Vorschriften der zuständigen Behörden z. B.
Bauaufsicht, Gewerbeaufsicht, Brandverhütung,
  TÜV, Berufsgenossenschaften und Versorgungsbetriebe,

3.  die Bestimmungen der Gerüstbauordnung,

4.  die Festlegungen des jeweiligen
Werkstoffherstellers. Die Werkstoffe müssen den
  geforderten Bedingungen der Leistungsbeschreibung
entsprechen.

B2) FACHSPEZIFISCHE NACHWEISE

Fachspezifische Nachweise, z. B. für den Umgang mit
Asbest, PAK, und dergleichen, sind auf Anforderung des
(AG) jederzeit und umgehend zu erbringen.

Bei wesentlichen Änderungen z. B. Ausscheiden eines
befähigten Mitarbeiters oder Auslaufen eines
befristeten Nachweises (z. B. Schweißnachweis) ist der
AN verpflichtet, dies unverzüglich beim (AG)
schriftlich anzuzeigen und ggf. angebotene Aufträge
abzulehnen. Ebenso sind die jeweils gültigen
Unfallverhütungsvorschriften zu beachten und unbedingt
einzuhalten.

B3) GEBÄUDESCHÄDEN

Falls dem Auftragnehmer bei der Durchführung der
Arbeiten weitere Gebäudeschäden bekannt werden (auch an
anderen Gewerken), so hat er den zuständigen Bauleiter
des Auftraggebers hierüber umgehend zu unterrichten.

B4) LAGER- UND ABSTELLFLÄCHEN

Die Errichtung von Lager- und Arbeitsplätzen ist mit
der jeweiligen Bauleitung vorher abzustimmen.

Baustoffe und Bauteile dürfen nicht in den
Treppenhäusern und/oder auf anderen Verkehrsflächen
gelagert werden.

Bauschutt darf grundsätzlich nicht im Gebäude gelagert
werden.

B5) BEDINGUNGEN FÜR DIE ENTSORGUNG VON ABFÄLLEN

Der Auftragnehmer ist verpflichtet, die beim
Auftraggeber anfallenden Abfälle ordnungsgemäß und
sofort zu entsorgen. Zu diesem Zweck hat er die
einschlägigen Gesetze, Verordnungen und sonstigen
öffentlich-rechtlichen Vorschriften z. B. das
Kreislaufwirtschafts- und Abfallgesetz - einzuhalten.
Eine Zwischenlagerung von Abfällen ist nicht gestattet.

Sollten die für den Transport und die Entsorgung
erforderlichen Genehmigungen erlöschen, ist dies dem
Auftraggeber unverzüglich schriftlich mitzuteilen. Mit
Übernahme der Abfälle durch den Auftragnehmer gehen
Eigentum, Gefahr, Verkehrssicherungspflicht und
öffentlich-rechtliche Verantwortung auf diesen über.

Der Auftraggeber behält sich vor zu prüfen, ob der
Auftragneher seinen Pflichten nachgekommen ist. Hierzu
kann der Auftraggeber Einsicht nehmen in die vom
Auftragneher nach öffentlich-rechtlichen Vorschriften
zu führenden Nachweisbücher und in den
Genehmigungsbescheid der angefahrenen
Abfallentsorgungsanlage, dessen Vorlage der
Auftragnehmer zu bewirken hat.

Der Auftragnehmer hat zur Abdeckung aller - sowohl
seiner als auch die des Auftraggebers sich aus der
Abfallbeseitigung ergebenden Haftungsrisiken unter
Einschluss des Gewässerschäden-Haftungsrisikos - auf
seine Kosten eine Haftpflichtversicherung in
ausreichender Höhe für Personen-, Sach- und
Vermögensschäden abzuschließen und dem Auftraggeber den
Abschluss auf Verlangen nachzuweisen. Diese Regelung
läßt die Haftung des Auftragnehmers unberührt.

B6) BAUSTOFFE UND EINBAUTEILE

Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

B7 SCHADSTOFFE. INSBESONDERE ASBEST

Bekanntlich wurde bis in die 1990er Jahre hinein Asbest
als bevorzugter Baustoff bei Errichtung von Gebäuden
verwendet. Asbest war nicht nur als Baustoff in Beton
eingebunden. Er fand auch Verwendung
z. B. in speziellen Klebern für Fliesen oder anderen
Bodenbelägen oder in den zu verwendeten Bauteilen
selbst.

Wir gehen davon aus, dass Ihnen als Handwerksfirma zwar
grundsätzlich die abstrakte Gefahr einer
Asbestkontamination bewusst ist, möchten Sie jedoch
nochmals in Bezug auf den Umgang mit Asbest
sensibilisieren.

Bei sämtlichen Arbeiten an Asbestprodukten, wie z. B.
bohren, sägen, schneiden oder herausreißen, können
Asbestfasern freigesetzt werden, die bei ungesicherten
Umgang im schlimmsten Falle zu einer schweren
Lungenerkrankung der tätigen Personen, also auch Ihren
Mitarbeitern, führen können.

Aus diesem Grunde hat der Gesetzgeber auch gemäß TRGS
519 (Technische Regeln für Gefahrstoffe) verfügt, dass
nur zugelassene Fachbetriebe, die über die
entsprechende Sachkunde verfügen, asbesthaltige
Materialien entfernen und entsorgen dürfen.

Bei sämtlichen Arbeiten ist daher immer kritisch zu
prüfen, ob Bauteile Asbest enthalten könnten und im
Verdachtsfall, vor Ausführung von Arbeiten, unsere
Bauleitung zu Rate zu ziehen, um mögliche
Gesundheitsgefährdungen Ihrer Mitarbeiter und unserer
Mieter zu verhindern.

*Hinweis*
Zusätzliche Technische Vertragsbedingungen (ZTV)
Oberbodenbelagsarbeiten

1.1
Maßgebend für die Lieferung und Ausführung der
Leistungen sind die ATV in der VOB-Teil C und weitere
DIN-Vorschriften.
Alle Leistungen sind nach dem zum Zeitpunkt der
Ausführung geltenden Normen, Verordnungen, Richtlinien
etc. auszuführen.

Folgende Vorschriften sind besonders zu beachten:
DIN 18356  Parkettarbeiten
DIN 18365  Bodenbelagsarbeiten
DIN 4102  Brandverhalten von Baustoffen u. Bauteilen
DIN 4109  Schallschutz im Hochbau
DIN 18202  Maßtoleranzen im Hochbau.

TKB-Merkblatt "Beurteilen und Vorbereiten von
Untergründen für Bodenbelag- und Parkettarbeiten"
TKB-Merkblatt "Technische Beschreibung und Verarbeitung von zementären Bodenspachtelmassen" sowie das
BEB-Merkblatt "Beurteilen und Vorbereiten von
Untergründen"

Unfallverhütungsvorschriften/ Regeln der BG Bau
(Berufsgenossenschaft der Bauwirtschaft)
BGV  BG-Vorschriften
BGR  BG-Regeln
BGI  BG-Informationen
BGG  BG-Grundsätze
BetrSichV  Betriebssicherheitsverordnung mit den
dazugehörigen Technischen  Regeln "TRBS"
a.a.R.d.T.  Die Allgemein anerkannten Regeln der
Technik

Die Baustellenordnung der Covivio Immobilien GmbH.

Grundsätzlich sind nur Produkte zu verarbeiten die
entsprechend der europäischen Richt- linien eine
CE-Kennzeichnung unterliegen und besitzen.
Bezüglich der Wärmeleitfähigkeit sind zusätzlich zur
CE-Kennzeichnung nur Bauprodukte zugelassen, die zudem
einer Fremdüberwachung einer von Ländern zugelassenen
Stelle unterliegen und entsprechend überwacht sind.

1.2
Folgende Leistungen sind in den Einheitspreisen zu
kalkulieren
- Restfeuchtmessung der Unterböden einschl.
Dokumentation
- Ausführungsaufwendungen für rechtwinklige,
schiefwinklige sowie gebogene Verläufe
- Schrägschnitte, Gehrungsschnitte, Radialschnitte
        - Anarbeiten an aufgehende
Bauteile, Einbauteile und Durchdringungen
        - Höhenausgleich zu
angrenzenden Bodenbelägen
        - Ausgleich von
Ebenheitstoleranzen in geringem Umfang (nach Absprache
mit Bauleitung)

1.3
Material- u. Unterkunftsräume werden bauseits nicht zur
Verfügung gestellt.
Bauaufzüge und Gerüste werden bauseits nicht erstellt.

1.4
Stromanschlüsse sind an der Baustelle vorhanden. Sollte
der Wasseranschluss nicht vorhanden sein, kann ggf. ein
Hydrant gestellt werden. Die Verbrauchskosten sind mit
der Covivio zu verrechnen.

1.5
Die Baustelle ist täglich sauber zu halten und
sämtliche Schutt und Materialreste sind ohne besondere
Aufforderung vom AN zu entsorgen. Der Auftraggeber
behält sich vor, Bauschuttcontainer aufzustellen und
die hierfür anfallenden Kosten anteilig auf die
ausführenden Firmen umzulegen und von der
Schlussrechnung in Abzug zu bringen.

*Hinweis*
Zusätzliche Technische Vertragsbedingungen (ZTV)
Oberbodenbelagsarbeiten

1.1
Maßgebend für die Lieferung und Ausführung der
Leistungen sind die ATV in der VOB-Teil C und weitere
DIN-Vorschriften.
Alle Leistungen sind nach dem zum Zeitpunkt der
Ausführung geltenden Normen, Verordnungen, Richtlinien
etc. auszuführen.

Folgende Vorschriften sind besonders zu beachten:
DIN 18356  Parkettarbeiten
DIN 18365  Bodenbelagsarbeiten
DIN 4102  Brandverhalten von Baustoffen u. Bauteilen
DIN 4109  Schallschutz im Hochbau
DIN 18202  Maßtoleranzen im Hochbau.

TKB-Merkblatt "Beurteilen und Vorbereiten von
Untergründen für Bodenbelag- und Parkettarbeiten"
TKB-Merkblatt "Technische Beschreibung und Verarbeitung von zementären Bodenspachtelmassen" sowie das
BEB-Merkblatt "Beurteilen und Vorbereiten von
Untergründen"

Unfallverhütungsvorschriften/ Regeln der BG Bau
(Berufsgenossenschaft der Bauwirtschaft)
BGV  BG-Vorschriften
BGR  BG-Regeln
BGI  BG-Informationen
BGG  BG-Grundsätze
BetrSichV  Betriebssicherheitsverordnung mit den
dazugehörigen Technischen  Regeln "TRBS"
a.a.R.d.T.  Die Allgemein anerkannten Regeln der
Technik

Der Auftragnehmer hat die Möglichkeit ein
gleichwertiges anderes Erzeugnis zu verarbeiten, wobei
der Nachweis der Gleichwertigkeit durch den
Auftragnehmer zu erbringen ist.

Die Wahl der Unterlagsmaterialien richtet sich nach dem
ausgewählten Boden und der Beschaffenheit des
Untergrundes (z. B. Estrich, Holz, usw.). Hier sind die
Vorgaben des Herstellers bei der Auswahl der
Untergrundmaterialien zu beachten und einzuhalten. Dies
gilt auch für die Verlegerichtlinen des Herstellers.

Bei Leistungen, die nach Fertigstellung nicht mehr
sichtbar bzw. prüfbar sind, ist durch den AN eine
Fotodokumentation den Abrechnungsunterlagen
unaufgefordert beizulegen. Ansonsten können die
Leistungen
nicht vergütet werden.

Sämtliche verschmutzte Flächen sind nach der Entfernung
der alten Bodenbeläge zu reinigen.

Verschmutzungen im Treppenhaus sind nach den Arbeiten
restlos zu entfernen. Es muss ggf. feucht gewischt
werden.

Der Untergrund ist auf vorhandene Restfeuchte hin zu
überprüfen.

Anzeigepflicht des Auftragnehmers:

Beim Entfernen eines Oberbodens können Schadstoffe
freigesetzt werden. Z. B. Asbeststaub beim Herausreißen
alter asbesthaltiger Flex-Platten und CV-Beläge sowie
bei PAK-haltigen schwarzen Klebstoffen.
Der Auftragnehmer ist verpflichtet Arbeiten, bei denen
Schadstoffe freigesetzt werden kebsönnen, umgehend der
örtlichen Bauleitung zu melden.

Zudem ist dem zuständigen "staatlichen Amt für
Arbeitsschutz" bekannte Schadstoffe mindestens 14 Tage
vor Ausführungsbeginn entsprechend den vorgegebenen
Formularen die Arbeit anzuzeigen und eine Kopie dieser
Anzeige der zuständigen Bauleitung vor
Ausführungsbeginn vorzulegen.

Sollten während der Arbeiten vorher nicht bekannte
Schadstoffe auftreten, so ist dies unverzüglich der
Bauleitung zu melden.
Nach Abschluss der Arbeiten ist der Entsorgungsnachweis
der Bauleitung vorzulegen.

Beim Umgang mit Gefahrenstoffen (Asbest, PAK, PCB,
usw.) sind insbesondere
- die Gefahrenstoffverordnung "GefStoffV",
- und die technischen Richtlinien für Gefahrstoffe
"TRGS" einzuhalten.
Arbeitsschutzrichtlinien und Handlungsanleitungen der
BG sind zu beachten!

Für die Vorarbeiten bei alten PAK-Klebstoffen,
Bitumenkleber und Sultiflaugeklebstoffen ist vom
Auftraggeber kein an- oder abschleifen erlaubt.

Für alle Arbeiten sind handelsübliche, normgerechte
Materialien bester Fabrikate zu verwenden.

Über das Material muss der AN das uneingeschränkte
Eigentumsrecht besitzen, so dass es frei von Rechten
Dritter ist.

Die Baustellenordnung der Covivio Immobilien GmbH.

Grundsätzlich sind nur Produkte zu verarbeiten die
entsprechend der europäischen Richt- linien eine
CE-Kennzeichnung unterliegen und besitzen.
Bezüglich der Wärmeleitfähigkeit sind zusätzlich zur
CE-Kennzeichnung nur Bauprodukte zugelassen, die zudem
einer Fremdüberwachung einer von Ländern zugelassenen
Stelle unterliegen und entsprechend überwacht sind.

1.2
Folgende Leistungen sind in den Einheitspreisen zu
kalkulieren
- Restfeuchtmessung der Unterböden einschl.
Dokumentation
- Ausführungsaufwendungen für rechtwinklige,
schiefwinklige sowie gebogene Verläufe
- Schrägschnitte, Gehrungsschnitte, Radialschnitte
        - Anarbeiten an aufgehende
Bauteile, Einbauteile und Durchdringungen
        - Höhenausgleich zu
angrenzenden Bodenbelägen
 - Ausgleich von Ebenheitstoleranzen in geringem Umfang
(nach Absprache mit Bauleitung)

1.3
Material- u. Unterkunftsräume werden bauseits nicht zur
Verfügung gestellt.
Bauaufzüge und Gerüste werden bauseits nicht erstellt.

1.4
Stromanschlüsse sind an der Baustelle vorhanden. Sollte
der Wasseranschluss nicht vorhanden sein, kann ggf. ein
Hydrant gestellt werden. Die Verbrauchskosten sind mit
der Covivio zu verrechnen.

1.5
Die Baustelle ist täglich sauber zu halten und
sämtliche Schutt und Materialreste sind ohne besondere
Aufforderung vom AN zu entsorgen. Der Auftraggeber
behält sich vor, Bauschuttcontainer aufzustellen und
die hierfür anfallenden Kosten anteilig auf die
ausführenden Firmen umzulegen und von der
Schlussrechnung in Abzug zu bringen.

### Abschnitt 1 Oberbodenbelagsarbeiten

**1.10 Abbrucharbeiten Bodenbelag verklebt**
Alten, verklebten Bodenbelag (1-lagig) aufnehmen
und entsorgen. Klebereste auf dem Unterboden sind
vollständig zu beseitigen.
Menge: 2510,000 m²

**1.20 Estrich schleifen**
Estrich abschleifen bzw. anschleifen und das Schleifgut
entfernen.
Menge: 2510,000 m²

**1.30 Untergrund grundieren**
Estrich reinigen, absaugen und auf verlegereifen
Untergrund nach DIN 18365 mit Dispersionsgrundierung
nach Herstellervorschriften auftragen.

EC1 GEV-Emicode (sehr emissionsarm)
Giscode D1 (Lösemittelfrei nach TRGS 610)
Blauer Engel (emissionsarm, lösemittelarm)
Menge: 2510,000 m²

**1.40 Risse und Fugen im Estrich verschließen**
Risse und Fugen im Estrich ggf. erweitern und Staub
gründlich entfernen. Mit einem 2-Komponenten-Gießharz
fachgerecht kraftschlüssig verschließen, ggf.
grundieren. Alle 40 - 50 mm müssen
Estrich-Sanierklammern quer zum Riss eingelegt werden.
Vor der Durchhärtung trockenen Quarzsand einstreuen.
Menge: 150,000 m

**1.50 Estrichausbrüche bis 0,5 m²**
Estrichausbrüche nur in Teilflächen bis 0,5 m²
Einzelgröße. Untergrund nach DIN 18365 auf
Verlegereifeprüfen. Schadhaften Estrich aufnehmen und
Untergrund reinigen. Estrich flächenbündig mit einem
Schnellestrich fachgerecht neu erstellen.
Menge: 80,000 Stck

**1.60 Bodenfläche spachteln**
Die vorbehandelte Fläche mit Universalspachtelmasse
nach Wahl des AN spachteln.
Der Aufbau der Spachtelmasse solI im Mittel 2mm
betragen. Im Anschluß ggf. anschleifen und reinigen.

EC1 R1 plus (sehr emissionsarm)
Blauer Engel (emissionsarm, lösemittelarm)
Menge: 2510,000 m²

**1.70 Bodenbelag Objectflor**
Fa.Objectflor  Expona-Domestic - 5982 Natural Oak
Washed
Design-Bodenbelag aus Vinyl nach EN ISO 10582,
heterogen, mit transparenter Nutzschicht, produziert
mit phthalatfreien und biologischen Weichmachern,
formaldehydfrei, besonders emissionsarm gemäß Indoor
Air Comfort GOLD und FloorScore Zertifizierung, erfüllt
nachweislich die Anforderungen des
AgBB-Bewertungsschemas, REACH-Konformität laut
Verordnung der Europäischen Union, Finnische
Emissionsklassifizierung M1. Bodenbelag mit
produktspezifischer IBU-Umwelt-Produktdeklaration
(EPD), begutachtet nach dem EN 15804 Programm des
Instituts Bauen und Umwelt e.V.
Authentische Oberflächenprägung und 3D-Wirkung, Holz-,
Stein und Effektoptiken, gefaste Kanten vom Design
abhängig, hohe Druckstabilität des Materials durch
Herstellung im Hot-Press-Verfahren, besonders
pflegeleicht durch werkseitige, extra starke
CleanShieldTM Oberflächenvergütung aus 100 % PUR
(UV-gehärtet). Fliesen oder Planken zur vollflächigen
Verklebung.

Flächengewicht EN ISO 23997: 3680 g/m2
Klassifizierung EN ISO 10874: Klasse 23, 32, 41
Gesamtdicke EN ISO 24346: 2,0 mm
Nutzschichtdicke EN ISO 24340: 0,4 mm
Lieferform Fliesen oder Planken nach EN ISO 24342
Maßbeständigkeit EN ISO 23999: <= 0,1 % max.
Resteindruck EN ISO 24343-1: <= 0,05 mm
Brandverhalten EN 13501-1: Bfl-s1
Rutschhemmung DIN 51130: R 10 / EN 13893:DS
Trittschallverbesserungsmaß EN ISO 10140-3: 2 dB
Wärmedurchlasswiderstand EN 12667: 0,02 m2K/W
Elektrostatisches Verhalten beim Begehen EN 1815:
<= 2 kV, antistatisch
Chemikalienbeständigkeit nach EN ISO 26987
Verschleißgruppe EN ISO 10582: Bindemittelgehalt Typ I
Stuhlrolleneignung ISO 4918: ja, Typ W, EN 12529
Fußbodenheizung EN 1264-2: geeignet, max. 27°C, für
Warmwasser-Fußbodenheizung

Fachgerecht verlegen auf dem nach DIN 18365
vorbereiteten Untergrund, gemäß den Empfehlungen des
Bodenbelags- sowie Klebstoffherstellers inkl.
dauerelastische Fugen als Randanschluss.

Produkt der Firma Objectflor oder gleichwertig.

Angebotenes gelichwertiges Produkt:
Menge: 1450,000 m²

**1.80 Dauerelastische Fugen herstellen**
Zusätzliche dauerelastische Fugen farblich passend zum
Oberboden erstellen. Zwischen Sockelleiste und dem
Vinyl-Bodenbelag.
Menge: 815,000 m

**1.90 Bodenbelag Teppichboden Nadelfilz, Farbe 63**
Bodenbelag Nadelfilz anthrazit Farbe 63 fachgerecht
verlegen auf dem nach DIN 18365 vorbereiteten
Untergrund, gemäß den Empfehlungen des Bodenbelags-
sowie Klebstoffherstellers inkl. dauerelastische Fugen
als Randanschluss.
Menge: 1060,000 m²

**1.100 Kernsockelleiste Döllken**
*** Grundposition ZZ 002.0
Kernsockelleiste Cubu flex life aus HDF-Kern, einer
chlorfreien PP-Vollummantelung und flexiblen
Weichlippen oben und unten. Die Besonderheit liegt in
der Veredelung mit einer Echtmetall-Folie. Dies sind
imprägnierte Spezialpapiere, voll- flächig z. B. mit
Edelstahl oder Kupfer beschichtet.

Sockelhöhe:  60 mm
Überdeckung:  12,6 mm
Farbe:  weiß

Inkl. Befestigung und Montageempfehlung mit Döllken
Heißschmelzkleber HKS 18/300

Innenecken/Außenecken/Endstücke sind zu stanzen mit der
Kerbstanze Typ 2001 der Fa.Döllken liefern und
montieren.
Menge: 1630,000 m

**1.110 Kernsockelleiste**
*** Wahlposition ZZ 002.1
Sockelleiste aus Vollholz in weiß lackiert
Höhe 60mm
Die Leiste ist mit Nägeln an den Wänden dauerhaft zu
befestigen. Es sind Nägel mit weißen Köpfen zu
verwenden, bzw diese im Nachgang weiß zu streichen. In
Abstimmung mit der Bauleitung können die Leisten
geklebt werden.
Die Eckverbindungen sind mit Gehrungsschnitten
herzustellen.
Der obere Abschluss zwischen Leiste und Wand ist mit
weißem Acryl-Dichtstoff zu schließen, ggf. ist dieser
zu streichen.
Menge: 1630,000 m

**1.120 Metall Anschlusswinkel**
Edelstahl-Abschlusswinkel (Schlüter-Schiene) liefern
und befestigen. Edelstahl-Abschlusswinkel
(Schlüter-Schiene) liefern und als Bodenbelagsabschluss
zwischen den wechslenden Bodenbelägen (Vinyl und
Nadelfilz) fachgerecht inkl. aller Nebenarbeiten
einsetzen.
Menge: 305,000 m

**1.130 Estrichhöhenausgleich bis 3 cm**
*** Bedarfsposition ohne GB
Estrich Höhenausgleich, faserarmiert bis 3 cm.
Menge: 1,000 m²

**1.140 Höhenausgleich anarbeiten**
*** Bedarfsposition ohne GB
Metall-Höhenausgleichsschiene - gewölbt - zu
angrenzende Bodenbelägen liefern, zuschneiden und
befestigen.
Menge: 1,000 m

### Abschnitt 2 Stundenlohnarbeiten

**2.10 Stundenlohn Facharbeiter**
*** Bedarfsposition ohne GB
Für evtl. erforderliche Arbeiten die nicht im
Leistungsverzeichnis erfasst sind und gegen Nachweis
zur Ausführung kommen werden verrechnet für:
Facharbeiter
Menge: 1,000 Std

**2.20 Stundenlohn Helfer**
*** Bedarfsposition ohne GB
Für evtl. erforderliche Arbeiten die nicht im
Leistungsverzeichnis erfasst sind und gegen Nachweis
zur Ausführung kommen werden verrechnet für:
Helfer
Menge: 1,000 Std

USt %: 19,00
